# SPRENG - Sprengelstraße 10, 13553 Berlin
Angebotsaufforderung (GAEB 90, DA83)
Projektbezeichnung: Neubau Wohngebäudeeng
Währung: EUR
Auftraggeber: Covivio Wohnen GmbH

## Zusätzlicher Text
In folgender Ausschreibung sind Rohbauarbeiten für das Projekt "SPRENG"
aufgeführt. Einige Kenndaten:

Gründung:
Dämmung Bodenplatte, XPS-Platte, 160mm470,0 m2WU-Platte C30/37,
Stb, d=65cm260,0 m3Betonstahl, B500 A60,0 to
Untergeschoss:
Außenwände Stb, C30/37 WU, d=28cm58,0 m3Schalung, glatt, Wände,
2-häuptig600,0 m2Perimeterdämmung, XPS. 160mm, WLG040230,0
m2Kalksandstein KS-XL 20/DM, d=24cm 94,0 m2Decken StB, C30/37,
d=20 cm 75,0 m3Schalung Decken, Sichtbeton, glatt 375,0
m2Betonstahl, B500 A27,0 toLichtschacht, ca. 160/65/120cm 6,0
Stk
Erdgeschoss bis Dachgeschoss:
Trennfugenplatte, Gebäudetrennfuge, 200 mm 490,0 m2Betonwände
C30/37,Stb, D=30cm 170,0 m3Schalung,glatt,Wände,2-häuptig 1.520,0
m2Kalksandstein KS-XL 20-2.0 / DM, d=24cm 1.120,0 m2Kalksandstein
KS-XL 20-2.0 / DM, d=20cm 840,0 m2Filigrandecken C30/37,d=5+15cm
2.580,0 m2Deckenrandschalung, 20 cm 540,0 mBetonstahl, B 500 A
170,0 to
Betonfertigteile:
Treppe, 16 Stg., B=1,02m, Typ 1, L=5,305m 1,0 StkTreppe, 17
Stg., B=1,02m, Typ 2, L=5,615m 5,0 StkFertigteilbalkon,
L/B=3,59/1,50m 15,0 StkFertigteilbalkon, L/B=5,39/1,50m 10,0
StkIsokorb K-M4-V1-REI120-CV35-X120-H200-6.0 110,0
mFertigteilvordach, L/B=6,37/1,50m 1,0 Stk

## Zusätzlicher Text
Grundstück:
Sprengelstraße 10, 13553 Berlin
Projekt Kürzel:
SPRENG

Neubau Wohngebäude
Geplant ist der Neubau eines Mehrfamilienhauses in Massivbauweise im
Innenhof einer bestehenden Blockrandbebauung der Sprengelstraße 10 in
Berlin Wedding. Der Neubau schließt an die beiden Giebel / Brandwände
der Nachbargebäude Sprengelstrasse 12 sowie Tegeler Strasse 30-32 an.
Der städtebauliche Abschluss zwischen den beiden Nachbarhäusern dient
der Schaffung von neuem Wohnraum. Die Hoffläche wird durch eine
qualifizierte Freiflächengestaltung aufgewertet. Der bestehende
PKW-Parkplatz entfällt.
Die Erschließung erfolgt über die Hofdurchfahrt des strassenseitigen
Bestandswohngebäudes Sprengelstrasse 10 im Besitz der Covivio.
Die maximalen Abmessungen des geplanten Neubaus betragen 34,11 m x
13,16 m. Das Gebäude erhält sechs oberirdische Geschosse (EG + 1.OG bis
5. OG) und unterhalb des Erdgeschosses ist es unterkellert. Im
Untergeschoss werden ausschließlich Mieterabstellräume,
Fahrradabstellplätze sowie Technikräume vorhanden sein. Insgesamt sind
29 Wohnungen geplant in der Größenordnung von 39 m² bis 83m². Die
Fassade wird mit WDVS hergestellt und das Dach wird begrünt.

Baustellenzufahrt über Bestandshofdurchfahrt
Die Baustellenzufahrt erfolgt über die vorhandene nicht unterkellerte
Pkw-Hofzufahrt des Bestandsgebäudes Sprengelstrasse 10.
Die Durchfahrt ist Teil der Decke UG und besteht aus einer
Stahlbetondecke h= 35 cm. Diese Decke kragt aus und ist auf Pfähle und
Pfahlkopfbalken gegründet. Auf der Auskragung werden die Gebäudelasten
der Giebelwand abgefangen. Der Nachweis der Tragfähigkeit für flächige
Verkehrslast bis 14,5 t liegt gemäß Statik LHT vom 21.02.23 vor.

Kennzahlen:
Grundstücksgröße: 1.800 m²
BGF: 2.694 m²
Wohnungen: 29 Stk
Treppenhaus: 1 Stk
Aufzug: 1 Stk (innenliegend)

Sonstiges:
Die vorgesehenen Bauleistungen werden entsprechend der derzeit
geltenden öffentlich-rechtlichen Vorschriften, der dort geforderten
bautechnischen Nachweise und nach den allgemein anerkannten Regeln der
Baukunst und der Technik ausgeführt. Die Anforderungen des Brandschutzes
sind einzuhalten.
Die Erschließung des Grundstückes an das vollständig ausgebaute
öffentliche Straßenland im Sinne des Baugesetzbuches und des
Erschließungsbeitragsgesetzes ist gesichert.
Die Dimensionierung sämtlicher Medien werden mit den Versorgungsträgern
entsprechend des heutigen Standards abgestimmt und eingerichtet.

## Zusätzlicher Text
Der sachliche Geltungsbereich ergibt sich ebenso wie die technische
Ausführung aus den ATV
DIN 18 331 - Betonarbeiten
DIN 18 330 - Mauerarbeiten
und den anerkannten Regeln der Technik.

Ergänzend sind u.a. folgende ATV/ DIN/ DIN EN zu berücksichtigen:
ATV DIN 18 299 Allgemeine Regelungen für Bauarbeiten jeder Art

Weiterhin gelten sämtliche europäischen und nationalen Vorschriften,
Merkblätter, Stoff- und Prüfnormen usw. jeweils in ihrer aktuellen
Fassung. Als vereinbart gelten weiterhin die
Herstellerverarbeitungsangaben, Zulassungen und Empfehlungen der
jeweiligen Fachverbände.

## Zusätzlicher Text
01  Allgemeines
Anschlüsse für Wasser und Energie werden durch den AG in erforderlichem
Maß auf dem Baufeld zur Verfügung gestellt. Die Kosten hierfür werden
über einen in der Auftragsverhandlung festzulegenden Prozentsatz von der
Schlussrechnungssumme in Abzug gebracht. Die Verteilung der Medien vom
Übergabepunkt (z. B. Baustromverteiler des AG) bis zum Arbeitsplatz ist
Sache des AN.
WC-Einrichtungen werden zur Verfügung gestellt, Abrechnung analog
obigem Absatz. Tagesunterkünfte und Magazincontainer können durch den AG
gegen eine im Verhandlungsgespräch noch zu vereinbarende Monatspauschale
zur Verfügung gestellt werden.

Für vom AN selbst vorgesehene Lagerflächen u. ä. besteht generelle
Abstimmungspflicht mit dem AG. Der AN kann ggf. aus Platzgründen keine
eigenen Tagesunterkünfte, Magazincontainer, etc. aufstellen.
Parkmöglichkeiten stehen auf dem Baufeld nur begrenzt zur Verfügung.
Durch die örtliche Bauleitung werden eine Baustellenordnung und der
SiGe-Plan an den AN übergeben.

02  Angaben zur Ausführung
Die Baustelle ist vor Angebotsabgabe, spätestens jedoch vor
Auftragsverhandlung durch den Bieter zu besichtigen. Alle sich aus den
Örtlichkeiten ergebenden Aufwendungen sind einzukalkulieren.

Bei der Abwicklung der vertraglichen Leistungen hat der AN nur Personal
einzusetzen, das vorher mit den notwendigen Sicherheitsbestimmungen, wie
Unfallverhütungsvorschriften etc. vertraut gemacht wurde. Die
Sicherheitsbestimmungen sind bei der Durchführung der Arbeiten
einzuhalten. Baustellenführungspersonal, Vorarbeiter, etc. müssen der
deutschen Sprache in Wort und Schrift mächtig sein! Vor Arbeitsbeginn
ist dem AG das verantwortliche Führungspersonal und alle am Bau
Beteiligten schriftlich zu benennen.
Der Einheitspreis des Angebotes ist maßgebend. Das gilt auch dann, wenn
das Produkt aus Mengen und Einheitspreis fehlerhaft ist (z. B. auf Grund
von Rechen- oder Eingabefehler). Sämtliche Einheitspreise sind
Nettopreise. Die Mehrwertsteuer ist gesondert auszuweisen.

03  Neben- und Besondere Leistungen
Mit den Einheitspreisen abgegolten sind, wenn nachstehend nicht
gesondert aufgeführt, das Einrichten, Vorhalten und Räumen der Baustelle
incl. An- und Abfuhr aller für die Arbeiten erforderlichen Maschinen und
Geräte, sowie alle Nebenleistungen und besonderen Leistungen, die zur
restlosen Fertigstellung der vertraglichen Arbeiten notwendig sind.

04 Termine
Die mit der örtlichen Bauleitung abgesprochenen Zwischen- und
Endtermine sind Vertragstermine und unbedingt einzuhalten. Sollten zur
Einhaltung der vereinbarten Termine Überstunden erforderlich werden,
erfolgt hierfür keine zusätzliche Vergütung.

05 Stundenlohnarbeiten
Arbeiten auf Nachweis dürfen nur auf besondere Anweisung des
Auftraggebers vor Arbeitsbeginn ausgeführt werden. Die Rapporte müssen
arbeitstäglich zur Anerkennung vorgelegt werden. Verspätet vorgelegte
Rapporte werden nicht anerkannt. Der AN verliert in diesem Fall seinen
Vergütungsanspruch.
Die separat vereinbarten Stundenverrechnungssätze beinhalten sämtliche
Lohnkosten, Sozialaufwendungen, Lohnnebenkosten und Allgemeine
Geschäftskosten. Kosten für An- und Abfahrt, Aufsichtspersonal und
Überstundenzuschläge werden nicht gesondert vergütet.
Stundenlohnarbeiten werden nur angewendet, wenn auf der Grundlage der
Urkalkulation kein Nachtragsangebot des AN zu Stande kommt.

06 Prüfpflicht des AN
Der Bieter ist verpflichtet, die im Leistungsverzeichnis beschriebenen
Positionen auf Vollständigkeit, fachgerechte Ausführung und Eignung für
den vorgesehenen Verwendungszweck zu überprüfen. Sollten sich
hinsichtlich Verwendbarkeit zur Herstellung eines mangelfreien Werkes
Bedenken gegen die Verwendung ergeben, so sind diese gegenüber dem AG so
rechtzeitig geltend zu machen, dass aus hieraus resultierenden
Materialwechseln keine Beeinträchtigen an Bauablauf und -fortschritt
entstehen können. Sinnvolle oder notwendig erscheinende Änderungen oder
Zusätze sind ggf. mit einer entsprechenden Begründung in einem
Zusatzangebot einzureichen.

07 Verwendbarkeitsnachweis
Sämtliche zur Verwendung kommende Produkte sind im Rahmen des
Verwendbarkeitsnachweis per Prüfungszeugnis, Zeichnung, technischem
Datenblatt des Herstellers usw. technisch zu bemustern. Alle
Abweichungen von den ausgeschriebenen Produkten sind vom Bauherrn bzw.
seinen Beauftragten zu genehmigen. Die Gleichwertigkeit ist vom AN
nachzuweisen. Auch gestalterische Kriterien sind in die
Gleichwertigkeitsbetrachtung mit einbezogen.

08 Mitwirkungspflicht Baukoordination
Der AN hat seine Arbeiten mit den sonstigen auf der Baustelle tätigen
Unternehmen in Abstimmung mit dem AG so zu koordinieren, dass ein
reibungsloser Ablauf der Arbeiten gewährleistet ist.

09 Sauberkeit Arbeitsplatz
Der Arbeitsplatz ist täglich sauber (besenrein) zu verlassen. Sollte
der AN dieser Verpflichtung nicht nachkommen, ist der AG berechtigt,
ohne weitere Vorankündigung die Beräumung / Säuberung der Arbeitsplätze
durch Dritte zu veranlassen. Die daraus entstehenden Kosten trägt der
AN.

## Rohbau
Datum: 08.10.24

### Titel 01 Rohbauarbeiten

#### Abschnitt 01.01 BE zur eigenen Verwendung

**01.01.010 Baustelleneinrichtung pauschal**
Die zur Erstellung der vertraglichen Leistungen
erforderliche Baustelleneinrichtung ist zu liefern,
vorzuhalten, zu unterhalten, wieder abzubauen und
abzufahren, sowohl des AN als auch seiner
Nachunternehmer. Sie umfasst alle zur
Leistungserfüllung erforderlichen Baugeräte und
Hilfsmittel und sonstige Kosten, wie:
vorbereitende Maßnahmennotwendige Maschinen, Werkzeuge,
Hebe- und Krananlagen sowie Geräte aller Artalle
statischen und gründungstechnischen Berechnungen für
das Aufstellen von Kränen, Aufzügen, Silos und
dgl.Material-Vorhaltekosten, Lohnkosten,
PersonalkostenTagesunterkünfte und
BaustofflagerSchlechtwetterbau, Sicherung gegen
Tagwasser und deren tägliches EntfernenSchützen der
Grenzen zu Nachbargrundstücken, unfallsichersämtliche
Maßnahmen für die Verkehrssicherung auf der Baustelle
und der angrenzenden öffentlichen Verkehrsbereiche
sowie Schutzvorrichtungen für bestehende Baulichkeiten
oder die Umwelt, Baupersonal und Passantentägliche
Reinigung der Baustelle, für eigene Leistungen
Aufrechterhaltung der Ordnung auf der Baustelle
Sonstige Leistungen des AN:
Vermessung: Dem AN werden vom AG zwei Hauptachsen und
ein Höhenpunkt durch einen ÖbV zur Verfügung gestellt.
Der AN hat die hierfür erforderlichen
Markierungsflächen (Schnurböcke) herzustellen und diese
bis Vertragsschluss zu sichern. Sämtliche Messarbeiten
darüber hinaus sind Sache des AN. Der AN hat
unmittelbar nach Fertigstellung der Geschosse im Rohbau
an allen Fenster- und Türöffnungen eine
Meterrissmarkierung herzustellen und diesen gut
sichtbar zu markieren. Je Treppenhausebene ist eine
Meterrissmarke, überputzbar zu setzen. Die
Maßgenauigkeit der einzelnen Marken bzw. Markierungen
wird von AG geprüft, der AN hat die hierfür
erforderlichen Messgeräte zur Verfügung zu stellen.
Diese Meterrisse gelten verbindlich auch für andere
Unternehmer beim Ausbau.

Baustellensicherheit: Sicherheitseinrichtungen an
sämtlichen Treppenläufen und -podesten, Öffnungen und
sonstigen Absturzkanten jeder Art, als Seitenschutz
(DIN 4420-1 und DIN EN 12811-1, bestehend aus Geländer,
Zwischenholm und Bordbrett), Abdeckung usw., Größe und
Einzelabmessungen sind je nach Erfordernis vorzusehen.
Absperren der Aufzugsschachtzugänge mit leicht und
mehrfach zu ersetzenden Brust-, Knie- und Fußbrettern
(Regelausführung nach BGI 807). Die
Sicherheitseinrichtungen sind für die Gesamtbauzeit und
alle am Bau beteiligte Unternehmer aufzubauen,
umzubauen, vorhzualten, unterhalten und zu entfernen.
Die Verkehrssicherheit innerhalb der Baustelle und auf
den angrenzenden Verkehrsflächen ist jederzeit zu
gewährleisten.

Sauberkeit: Der AN ist, bis zum Abschluss seiner
gesamten Vertragsleistung, täglich für das
ordnungsgemäße Öffnen und Verschließen der Baustelle
verantwortlich, d. h. ihm wird die Schlüsselgewalt
übertragen. Die Zugänglichkeit der Baustelle für andere
am Bau beteiligte Unternehmer ist Montag bis Samstag
mindestens in der Zeit von 6:00 bis 18.00 Uhr zu
gewährleisten. Über das Aushändigen von Schlüsseln an
andere Unternehmer ist ein Schlüsselbuch zu führen, zum
Aushändigen von Schlüsseln über Nacht ist vorab die
Genehmigung der Bauleitung einzuholen. Sämtliche
Baustellentüren und -tore im Gebäude und im Bauzaun
sind mit einer provisorischen Generalschließanlage (mit
Sicherungskarte) auszustatten, die Bauleitung und der
Bauherr erhalten jeweils 5 Generalschlüssel.

Der AG stellt folgende Leistungen zur Verfügung mit zu
vereinbarender Kostenbeteiligung durch den AN:
Sanitäre EinrichtungenBaustromBauwasserSonstige
bauseitige Leistungen durch den AG:
GerüstarbeitenEinlegearbeiten ELT / SAN Anmietung und
Sondernutzungsgebühren öffentliches StraßenlandBauzäune
Straßenseite und HofbereichProvisorisches Umsetzen des
hofseitigen MietermüllplatzesWinterdienst öffentl.
Gehweg
Menge: 1,000 Psch

#### Abschnitt 01.02 Unterfangungsarbeiten Nachbargiebel

**01.02.010 Abschnittsweiser Aushub Arbeitsraum, Bkl. 3, Bereich HH Sprengelstr.12+Tegeler Str.31**
*** Bezugsbeschreibung
Abschnittsweiser Aushub Bereich Hinterhäuser
Sprengelstraße
12 und Tegeler Straße 31 nach DIN 4123 im Bereich der
anstehenden Auffüllung mit Kleingerät und
Handschachtung
herstellen. Der überschüssige Boden ist abzufahren und
zu entsorgen.
Überwiegend Bodenklasse 3, entsprechend DIN 18 300.

Aushublänge:  34,00 m NHNAushubbreite:  34,50 m
NHNVoraushubniveau:  32,95 m NHNHöhe Betonkörper: 1,55
mAushubniveau:  1,60 m
Die Abrechnung erfolgt nach Kubatur ohne
Auflockerungsfaktor
Menge: 75,000 m3

**01.02.020 Lstg.w.v., jedoch Boden- / Bauschuttgemisch (Auffüllung),EBV-Klasse BM-F3**
*** gemäß Ausführungsbeschreibung Abschnittsweiser Aushub Bereich Hinterhäuser Sprengelst
*** wie Position 01.02.010
Boden/Bauschutt-Gemisch, EBV-Klasse BM-F3,
Bauschuttanteil >10-50%, profilgerecht lösen, aufnehmen
und abtransportieren. Das Material wird Eigentum des
AN.

Auffüllung:
Überwiegend Bodenklasse 3, untergeordnet Bodenklassen 4
und 5, entsprechend DIN 18 300.

Theoretisch ermittelte Kubatur ohne
Auflockerungsfaktor.
Menge: 25,000 m3

**01.02.030 Vorgesetzter Betonkörper C25/30 HH Sprengelstr.12, abschnittsweise**
*** Bezugsbeschreibung
Unbewehrter Betonkörper am Nachbargebäude
Sprengelstraße
12 abschnittsweise (b < 1,25 m) nach DIN 4123
herstellen inkl.
allen erforderlichen Verbau- und Sicherungsmaßnahmen
nach
DIN 4124. Zwischen gleichzeitig hergestellten
Stichgräben bzw.
Schächten ist ein Abstand von mindestens der dreifachen
Breite
eines Stichgrabens bzw. Schachtes einzuhalten.
Erdarbeiten
werden gesondert vergütet.
Beweissicherung an den Nachbargiebeln erfolgt durch den
AG.
Ausführung gemäß Statik und Bodengutachten:

OK Arbeitsebene:  34,00 m NHNOK Betonkörper:  34,50
m NHNUK Betonkörper: 32,95 m NHNHöhe Betonkörper:  1,55
mBreite Betonkörper:  1,60 mLänge Betonkörper: 13,0
mBetonqualität: C25/30 nach EN 206-1Konsistenz:
F4/F5Größkorn:16 mmVerarbeitungszeit:  max. 90
minErreichen der Tragfähigkeit: 24 h
Inkl. Liefern und Einbau einer 2-lagigen PE-Folie
zwischen
Magerbeton und Nachbarbebauung sowie zwischen
Magerbeton
und geplanter Kelleraußenwand.
Menge: 32,500 m3

**01.02.040 Vorgesetzter Betonkörper C25/30 HH Tegeler Str. 31, abschnittsweise**
*** gemäß Ausführungsbeschreibung Unbewehrter Betonkörper am Nachbargebäude Sprengelstraß
*** wie Position 01.02.030
Unbewehrter Betonkörper am Nachbargebäude Tegeler
Straße 31

OK Arbeitsebene:  33,00 m NHNOK Betonkörper:  32,60 m
NHNUK Betonkörper:  31,45 m NHNHöhe Betonkörper:  1,15
mBreite Betonkörper:  1,75 mLänge Betonkörper:  12,0
mBetonqualität: C25/30 nach EN 206-1Konsistenz:
F4/F5Größkorn:  16 mmVerarbeitungszeit: max. 90
minErreichen der Tragfähigkeit: 24 h
Menge: 24,000 m3

#### Abschnitt 01.03 Gründung

**01.03.010 Werkstattplanung, WU-Bauteile**
Werkstattplanung zur Ausführung von Bauwerkssohlen und
Außenwänden mit WU-Beton-Qualitätsanspruch, "Weiße
Wanne"
nach WU-Richtline des DAfStb. In der Planung zu
berücksichtigende Elemente und Maßnahmen sind:

Baustoff:
Beton mit hohem Wassereindringwiderstand
Zwangspannungen im Bauwerk:
Aussagen zur Rissbreite und Bewehrungsführung;
Nachweis zur Begrenzung der Rissbreite bzw.
Rissvermeidung

Fugenplanung:
Auswahl und Anordnung von Fugenabdichtungen

Bauausführung:
Betonierbarkeit, Verdichtung, Nachbehandlung

Bauphysik:
Wärmedämmung, Nutzungsanforderungen, Baufeuchte

Insbesondere die Anforderungen aus der Nutzung sind mit
dem
AG zu klären und vertraglich festzulegen. Die statische
Berechnung,
die konstruktiven Maßnahmen sowie die Bauausführung
sind auf
diese Forderung abzustellen.

Nutzungsklasse: A*** (gem. DBV-Merkblatt
"Hochwertige Nutzung von Untergeschossen")
Beanspruchungsklasse: 1 (drückendes Wasser)
Menge: 1,000 Psch

**01.03.020 Sauberkeitsschicht C 8/10, 5 cm**
Sauberkeitsschicht aus unbewehrtem Beton unter der
Bodenplatte
herstellen, inklusive aller Versprünge.

Betongüte :  C 8/10
Dicke:  5 cm
Menge: 410,000 m2

**01.03.030 Trennlage, 2 x PE-Folie 0,2 mm**
Trennlage zwischen Sauberkeitsschicht und Bodenplatte,
mit 2 Lagen PE-Folie; Stöße überlappt.

Foliendicke:  mind. 2 x 0,2 mm
Stoßüberlappung :  jeweils mind. 15 cm
Menge: 410,000 m2

**01.03.040 Füllbeton,C8/10,X0**
Füllbeton, unbewehrt, zum Ausgleich von
Höhendifferenzen und
für Auffüllungen aller Art im Gründungsbereich.

Schalung in gesonderter Position.
Beton: C8/10
Expositionsklasse: X0
Menge: 10,000 m3

**01.03.050 Schalung, Füllbeton bei Fundamenten**
Schalung, rau, einhäuptig, für Ausgleichs- und
Füllbeton im
Gründungsbereich sowie für
Fundamentabtreppungen,
Vouten Ausbildungen usw.
Menge: 30,000 m2

**01.03.060 Dämmung Bodenplatte, XPS-Platte, 160 mm**
Dämmung unter Bodenplatten mit extrudierten
Polystyrol-Hartschaumplatten, DIN EN 13164,
auf Sauberkeitsschicht, incl. aller Anschlüsse an
umgebende oder aufgehende Bauteile,

Material:  XPS-Platten
Plattendicke:  160 mm
WLG:  0,040 W/mK
Anforderung: Stufenfalz

Ausführungsort:
- unterhalb der Bodenplatte, seitlich an Bodenplatte
gemäß EnEV-Nachweise Seite 9
Menge: 470,000 m2

**01.03.070 WU-Platte C30/37, Stb,d=65cm**
Bodenplatte aus Stb. einschl. Anlegen aller
Durchführungen
und Durchbrüche sowie Einbau bauseits gelieferter
Einbauteile,
wie Dichtungen, Bodeneinläufe, Rinnen usw.

Schalung und Bewehrung in gesonderter Position.
Betongüte:  C30/37, WU
Plattendicke:  65cm
Statik Position: BP-1
Expositionsklassen: oben: XC1, W0
seitlich: XC2, WF
unten: XC2, WF

Ausführungsort: Achse 3-9/A-C
Menge: 260,000 m3

**01.03.080 Fundamentplatte,Oberfläche glätten, erh. Anf.**
Oberfläche der Fundament- oder Bodenplatte zur
Erreichung
einer fertigen Fußbodenoberfläche maschinell
glätten mit Teller
oder Flügelglättmaschine.

An die Ebenheit der Plattenoberfläche werden die
erhöhten
Anforderungen der DIN 18202, Tabelle 3 Zeile 4
gestellt.
Die erhöhten Aufwendungen sind in diese Position mit
einzukalkulieren.

Ebenheit:  gem. DIN 18202, Tabelle 3 Zeile 4
Menge: 330,000 m2

**01.03.090 Schalung, rau, Plattenränder**
Schalung für Plattenränder von Boden- und
Fundamentplatten,
1-häuptig einschl. Anlegen von Durchbrüchen.

Im EP enthalten ist das Anlegen von Durchbrüchen,
Aussparungen
sowie das Durchführen von Leerrohren.

Plattenhöhe: 65 cm
Ausführungsort: Achse 3-9/A-C
Menge: 70,000 m2

**01.03.100 Trennfugenplatte, Gebäudetrennfuge, 200 mm**
Mineralwolle Dämmstoff gemäß DIN EN 13162/MW
EN 13162 T7-WL(P)-CP2, nicht brennbar und
verrottungsfest,
Einbau nach Herstellervorschriften im Klebeverfahren
oder gedübelt.

Material :  Steinwolleplatten
Anwendungsgebiet : WTH-sg nach DIN 4108-10
WLG:  0,040 W/mK
Baustoffklasse:  A 1 nach DIN 4102
Dicke :  unterschiedlich, bis zu ca. 200 mm
Fabrikat:  HERALAN HW-O o. glw.

Einbaubereich: Bereiche an angrenzende Nachbarbebauung
Achse 2 und 9 von UK Fundamentplatte bis ca. 50cm über
Decke über EG

gemäß Architektenschnitt B-B, Grundriss UG des
Architekten
Menge: 100,000 m2

**01.03.110 Perimeterdämmung, XPS, 80 mm, WLG040**
Perimeterdämmung auf Seiten der Streifenfundamente als
Wärmedämmung aus Polystyrol-Hartschaumplatten
mit
umlaufendem Stufenfalz.

Leistung einschl. Eckausbildung und Herstellen von
Ausschnitten für Durchdringungen.

Platten einlagig und dicht gestoßen mit
lösungsmittelfreiem
Kleber punktweise verkleben.

Wärmedämmung:  XPS
Dämmdicke (Annahme): 80 mm
WLG (Annahme):  040

Ausführungsort:  Seiten der Streifenfundamente gegen
Erdreich
gemäß Architektenplanung
Menge: 5,000 m2

**01.03.120 Bodenplatte / Streifenfundamente,Stb.C30/37**
Bodenplatte / Streifenfundamente aus Stahlbeton als
komplette
Leistung herstellen.

Bewehrung in gesonderter Position.

Folgende Leistungen sind einzurechnen:
- profilgerechter Erdaushub
- Boden entsorgen
- Fundamente betonieren
Betongüte:  C30/37
Plattendicke: 60cm
Statik Position: BP-2
Expositionsklassen: oben: XC2, WF
seitlich: XC2, WF
unten: XC2, WF
Ausführungsort: Achse 1-3/A-C
Menge: 17,000 m3

**01.03.130 Außenwände Stb, C30/37 WU, d=35-60cm**
Außenwände der Unterfahrt aus Stahlbeton, Oberfläche
glatt
durch den Einsatz glatter, nichtsaugender Schalung mit
regelmäßig
sichtbaren Stößen und Nagelstellen. Schalung und
Bewehrung in
gesonderter Position.

Betongüte Elemente: C30/37WU
Anforderung: WU-Qualität/"Weiße Wanne"
Wandstärke:  35-60 cm
Einbauort:  Wände der Unterfahrt und des Pumpensumpfs
Menge: 6,000 m3

**01.03.140 Schalung, glatt, Wände, 2-häuptig**
Schalung für vorbeschriebene Stb.-Wände, 2-häuptig, aus
nichtsaugenden Schalungsplatten mit regelmäßigen Stößen
und Nagelstellen einschl. Abfasen der Kanten mit
Dreikantleisten.

Wandhöhe:  bis ca. 1,10m
Menge: 25,000 m2

**01.03.150 Schalung, Fundamentplatte, Arbeitsfuge**
Herstellung von Betonierabschnitten mit wasserdichten
Abschalelementen.

Schalung für Fundamentplatte, zur Trennung von
Betonierabschnitten und nachträglichem Betonieren
mit
durchlaufender unterer und oberer Bewehrungslage.

Material: Abschalelement mit Verzahnungsfuge und
Fugenblech 300/2mm

Einbauort: 1 x quer ca. Plattenmitte (zw. Achse 5 und
6)
gemäß: bearbeiteter Fundamentplan Fa. Rescon
Menge: 9,000 m2

**01.03.160 Fugenblech, Blech verzinkt, Arbeitsfuge**
Horizontalfugen-Abdichtung zwischen Bodenplatten und
aufgehenden Wänden mit Arbeitsfugenband aus
verzinktem
Stahlblech, überlappend verlegt, senkrecht.

Die Mindesteinbindetiefe des Fugenblechs von 3cm ist
unbedingt
einzuhalten.

Fugenblechbreite:  167mm
Blechdicke:  1,2 - 2,0 mm

Einbauort:  - umlaufend um Bodenplatte - Pumpensumpf
und Unterfahrt
gemäß Fundamentplan Fa. Rescon
Menge: 100,000 m

**01.03.170 Fugenabdichtung, Injektionsschlauch**
Zusätzliche Fugenabdichtung, quellfähig, in Fugen von
Bodenplatten mit einem zugelassenen
Injektionsschlauchsystem,
einschl. Verpressen mit Reaktionsharz.

Als zusätzliche Sicherung der Arbeitsfugen.
Art der Fuge:  Arbeitsfuge
Injektionsmitte Kunstharz
Menge: 100,000 m

**01.03.180 Betonstahl, B 500 A**
Betonstabstahl oder Mattenstahl B 500 A (BSt 500 DIN
1045)
in allen Durchmessern, Längen, Ausführungen und
Abmessungen
für alle Ortbetonbauteile liefern und einbauen bzw.
verlegen.
Menge: 60,000 t

#### Abschnitt 01.04 Untergeschoss

*Hinweis*
Außenwände

**01.04.010 Außenwände Stb, C30/37 WU, d=28cm**
Außenwände aus Stahlbeton, Oberfläche glatt durch den
Einsatz glatter, nichtsaugender Schalung mit regelmäßig
sichtbaren Stößen und Nagelstellen. Schalung und
Bewehrung
in gesonderter Position.

Betongüte Elemente: C30/37WU
Anforderung: WU-Qualität/"Weiße Wanne"
Wandstärke:  28 cm
Einbauort:  Außenwände UG
Menge: 58,000 m3

**01.04.020 Schalung, Wände, einhäuptig, H=2,50**
Schalung für Wände, einhäuptig. Einzurechnen sind u.A.
Stützböcke, Anker, Absteifungen und Widerlager.

Schalungshöhe:  ca. 2,50m
Oberfläche:  Sichtbetonklasse nach DBV/ BDZ-Merkblatt
"Sichtbeton": SB 2

Ausführungsort:
Wände an direkter Nachbarbebauung Achse 8-9
Menge: 32,000 m2

**01.04.030 Schalung, glatt, Wände, 2-häuptig**
Schalung für Stb.-Wände, 2-häuptig, aus nichtsaugenden
Schalungsplatten mit regelmäßigen Stößen und
Nagelstellen
einschl. Abfasen der Kanten mit Dreikantleisten.

Wandhöhe:  ca. 2,50m
Menge: 350,000 m2

**01.04.040 Zulage nicht rechtwinkliger Schalungsstoß**
Zulage nicht rechtwinkliger Schalungsstoß; Bereich
Lehnwandschalung und angrenzende abgehende
Außenwandschalung.

Ausführungsort: Achse 8/A und 9/C
Menge: 5,000 m

**01.04.050 Schalung, Sichtbeton, glatt, Wände, Zulage**
Schalung für Sichtbetonwände, als Zulage (Mehrpreis)
glatt, mit
sichtbar bleibenden Oberflächen, aus nicht saugenden
Schalungsplatten oder Stahlschalung mit regelmäßigen
Schalungsstößen und Nagelstellen.

Oberfläche:  Sichtbetonklasse nach DBV/ BDZ-Merkblatt
"Sichtbeton": SB 2

Abrechnung:  Wandinnenseite
Menge: 210,000 m2

**01.04.060 Randschalung Öffnungen,d=28cm**
Randschalung für Öffnungen und Aussparungen,
rechteckig,
für Fenster, Türen, Nischen u. ä. in Beton- und
Stb.-Wänden,
Kanten umlaufend, beidseitig gefast einschl. innerer
Aussteifung
der Öffnungen.

Wandstärke:  28 cm
Schalungsoberfläche: glatt
Menge: 22,000 m

**01.04.070 Kernbohrung herstellen, D=8cm**
Kernbohrung in WU-Außenwand anlegen, herstellen und
Bohrkern entsorgen.

Wandstärke:  28cm
Bohrdurchmesse: 8cm
Menge: 1,000 Stck

**01.04.080 Kernbohrung herstellen, D=11cm**
Kernbohrung in WU-Außenwand anlegen, herstellen und
Bohrkern entsorgen.

Wandstärke:  28cm
Bohrdurchmesse: 11cm
Menge: 1,000 Stck

**01.04.090 Kernbohrung herstellen, D=15cm**
Kernbohrung in WU-Außenwand anlegen, herstellen und
Bohrkern entsorgen.

Wandstärke:  28cm
Bohrdurchmesse: 15cm
Menge: 2,000 Stck

**01.04.100 Kernbohrung herstellen, D=20cm**
Kernbohrung in WU-Außenwand anlegen, herstellen und
Bohrkern entsorgen.

Wandstärke:  28cm
Bohrdurchmesse: 20cm
Menge: 4,000 Stck

**01.04.110 Kernbohrung herstellen, D=20,5cm**
Kernbohrung in WU-Außenwand anlegen, herstellen und
Bohrkern entsorgen.

Wandstärke:  28cm
Bohrdurchmesse: 20,5cm
Menge: 3,000 Stck

*Hinweis*
Außenwanddämmung

**01.04.120 Perimeterdämmung, XPS, 160 mm, WLG040**
Perimeterdämmung auf Kelleraußenwand als
Wärmedämmung
aus Polystyrol-Hartschaumplatten mit
umlaufendem Stufenfalz.

Leistung einschl. Eckausbildung und Herstellen von
Ausschnitten
für Durchdringungen.

Platten einlagig und dicht gestoßen mit
lösungsmittelfreiem
Kleber punktweise verkleben.

Wärmedämmung:  XPS
Dämmdicke:  160 mm
WLG:  040

Ausführungsort:  Außenwand UG gegen Erdreich
gemäß Architektenplanung
Menge: 230,000 m2

*Hinweis*
Innenwände

**01.04.130 Innenwand C25/30,Stb, D=30cm**
Innenwand aus Stahlbeton, Oberfläche glatt, mit
gefasten Kanten,
Betonwarzen und Grate abgeschliffen.

Schalung und Bewehrung in gesonderter Position.
Betongüte:  C25/30
Wandstärke:  bis 30cm
Menge: 30,000 m3

**01.04.140 Schalung,glatt,Wände,2-häuptig**
Schalung für Stb.-Wände, 2-häuptig, aus nichtsaugenden
Schalungsplatten mit regelmäßigen Stößen und
Nagelstellen
einschl. Abfasen der Kanten mit Dreikantleisten.
Schalungssystem
mit Aluminiumrahmen und Melaminharz- oder
Stahlplattenfüllung.

Schalungshöhe: ca. 2,50m
Schalungsoberfläche: glatt ohne Sichtbetonanforderungen
Menge: 250,000 m2

**01.04.150 Zulage Wandschalung,SB2**
Zulage für Wandschalung in SB2, anstelle glatter
Standard-Wandschalung.

Folgeleistung: sichtbar verbleibend oder Anstrich
Oberfläche:  Sichtbetonklasse nach DBV/ BDZ-Merkblatt
"Sichtbeton": SB 2

Abrechnung:  je m2 Wandseite
Menge: 250,000 m2

**01.04.160 Randschalung Öffnungen,d<=30cm**
Randschalung für Öffnungen und Aussparungen,
rechteckig,
für Fenster, Türen, Nischen u. ä. in Beton- und
Stb.-Wänden,
Kanten umlaufend, beidseitig gefast einschl. innerer
Aussteifung
der Öffnungen.

Wandstärke:  bis 30 cm
Schalungsoberfläche: glatt
Menge: 55,000 m

**01.04.170 Wandschlitz in Beton, Schalung, 192/20/7cm**
Wandschlitz in Beton, durch Einlegen in die Schalung,
horizontal
und vertikal.

Zweck: Unterputzinstallationen
Vorleistung: Wand-/Deckenschalung
Folgeleistung: TGA-Installation und Schließen
Schlitzquerschnitt: ca. 192/20/7cm
Menge: 3,000 m

**01.04.180 Wanddurchbruch, Stb-Wände, Ortbeton, <600cm2**
Wanddurchbruch in Stb.-Wänden ohne nachträglichen
Verschluss der Öffnung.

Leistungsumfang:
- Anlegen Öffnung
- Schalung
- Auswechselung/Anpassen Bewehrung
- Ausschalen

Leibungstiefe: bis 25 cm
Querschnitt: < 600 cm2 Ansichtsfläche
Kanten: Dreikantleisten, geschrägt

Einbau in: Ortbetonwände
Menge: 4,000 Stck

**01.04.190 Wanddurchbruch, Stb-Wände, Ortbeton, 3300cm2**
Wanddurchbruch in Stb.-Wänden ohne nachträglichen
Verschluss der Öffnung wie vor, jedoch:

Querschnitt: 3300 cm2 Ansichtsfläche
Menge: 1,000 Stck

**01.04.200 Wandaussparung in Beton, Schalung, 45/35/7cm**
Wandaussparung in Beton, durch Einlegen in die
Schalung.

Zweck: Unterputzinstallationen
Vorleistung: Wand-/Deckenschalung
Folgeleistung: TGA-Installation und Schließen
Wandaussparung: bis ca. 45/35/7cm
Menge: 2,000 Stck

*Hinweis*
Mauerarbeiten

**01.04.210 Maueranschlußschienen,HTA 28/15**
Maueranschlussschienen zur Verankerung von
Mauerwerkswänden an Stb.-Bauteilen, in verzinkter
Ausführung mit Vollschaumfüllung liefern und senkrecht
an der Wandschalung befestigen inkl. Entfernen der
Schaumfüllung inkl. 4 Stk./lfdm Anschlussanker
in feuerverzinkter Ausführung.

Fabrikat: HALFEN-DEHA o. glw.
Profil: HTA 28/15
Maueranker:  ML 180
Menge: 30,000 m

**01.04.220 Kalksandstein KS-XL 20/DM, d=24cm**
Mauerwerk aus Kalksandstein nach DIN 106 und DIN EN
771-2,
Verarbeitung nach DIN 1053-1 bzw. EN 1996.

Die Position beinhaltet das saubere Mauern und
Schneiden
von Steinen.

Steinart: KS-XL 20/DM
Mörtelart: Dünnbettmörtel
Wanddicke: 24 cm
Menge: 94,000 m2

**01.04.230 Querschnittsabdichtung G200DD,d=24cm**
Waagerechte Abdichtung gegen Bodenfeuchte in/unter
Mauerwerkswänden, DIN 18195-4, Auflagerflächen
mit Mörtel MG III abgleichen, Abdichtung einlagig lose,
aus Bitumen-Dachdichtungsbahnen nach DIN 52130
mit Glasgewebeeinlage 200 g/m2, Stoßüberdeckung
mind. 10 cm

Abdichtung: G 200 DD, besandet
Wanddicke:  24 cm
Menge: 38,000 m

**01.04.240 Fenster-/Türöffnung herst., d=24cm**
Öffnung für Fenster, Türen, Nischen u. ä. beim
Aufmauern anlegen.

Wanddicke:  bis 24 cm
Menge: 3,000 m2

**01.04.250 Fertigteilsturz, KS, LB 113,5, d=24cm**
Öffnungen im Mauerwerk mit Fertigteilsturz aus
bewehrten
KS-Formsteinen / KS-U-Schalen mit Betonfüllung
überdecken.

Lichte Breite: bis 113,5 cm
Wanddicke:  24,0 cm
Menge: 1,000 Stk

**01.04.260 Wanddurchbruch herstellen, bis 700cm2**
Wanddurchbruch in vorbeschriebenen Mauerwerkswänden
gemäß Architektenplanung anlegen und herstellen.

Größe:  bis 700cm2
Menge: 7,000 Stk

**01.04.270 Wanddurchbruch herstellen, bis 1500cm2**
*** Bedarfsposition ohne GB
Wanddurchbruch in vorbeschriebenen Mauerwerkswänden
gemäß Architektenplanung anlegen und herstellen.

Größe:  über 700 bis 1500cm2
Menge: 1,000 Stk

**01.04.280 Wanddurchbruch herstellen, bis 2000cm2**
*** Bedarfsposition ohne GB
Wanddurchbruch in vorbeschriebenen Mauerwerkswänden
gemäß Architektenplanung anlegen und herstellen.

Größe:  über 1500 bis 2000cm2
Menge: 1,000 Stk

**01.04.290 Wanddurchbruch herstellen, bis 2500cm2**
*** Bedarfsposition ohne GB
Wanddurchbruch in vorbeschriebenen Mauerwerkswänden
gemäß Architektenplanung anlegen und herstellen.

Größe:  über 2000 bis 2500cm2
Menge: 1,000 Stk

**01.04.300 Wanddurchbruch herstellen, bis 3000cm2**
*** Bedarfsposition ohne GB
Wanddurchbruch in vorbeschriebenen Mauerwerkswänden
gemäß Architektenplanung anlegen und herstellen.

Größe:  über 2500 bis 3000cm2
Menge: 1,000 Stk

**01.04.310 Wanddurchbruch herstellen, bis 4000cm2**
Wanddurchbruch in vorbeschriebenen Mauerwerkswänden
gemäß Architektenplanung anlegen und herstellen.

Größe:  über 3000 bis 4000cm2
Menge: 1,000 Stk

**01.04.320 Wanddurchbruch herstellen, bis 6000cm2**
Wanddurchbruch in vorbeschriebenen Mauerwerkswänden
gemäß Architektenplanung anlegen und herstellen.

Größe:  über 4000 bis 6000cm2
Menge: 1,000 Stk

**01.04.330 Wanddurchbruch schließen, bis 700cm2**
Wanddurchbruch in vorbeschriebenen Mauerwerkswänden
nach erfolgter Montage der haustechnischen Leitungen
schließen, entsprechend der Brandschutzanforderung der
Wand.

Größe:  bis 700cm2
Menge: 7,000 Stk

**01.04.340 Wanddurchbruch schließen, bis 1500cm2**
*** Bedarfsposition ohne GB
Wanddurchbruch in vorbeschriebenen Mauerwerkswänden
nach erfolgter Montage der haustechnischen Leitungen
schließen, entsprechend der Brandschutzanforderung der
Wand.

Größe:  über 700 bis 1500cm2
Menge: 1,000 Stk

**01.04.350 Wanddurchbruch schließen, bis 2000cm2**
*** Bedarfsposition ohne GB
Wanddurchbruch in vorbeschriebenen Mauerwerkswänden
nach erfolgter Montage der haustechnischen Leitungen
schließen, entsprechend der Brandschutzanforderung der
Wand.

Größe:  über 1500 bis 2000cm2
Menge: 1,000 Stk

**01.04.360 Wanddurchbruch schließen, bis 2500cm2**
*** Bedarfsposition ohne GB
Wanddurchbruch in vorbeschriebenen Mauerwerkswänden
nach erfolgter Montage der haustechnischen Leitungen
schließen, entsprechend der Brandschutzanforderung der
Wand.

Größe:  über 2000 bis 2500cm2
Menge: 1,000 Stk

**01.04.370 Wanddurchbruch schließen, bis 3000cm2**
*** Bedarfsposition ohne GB
Wanddurchbruch in vorbeschriebenen Mauerwerkswänden
nach erfolgter Montage der haustechnischen Leitungen
schließen, entsprechend der Brandschutzanforderung der
Wand.

Größe:  über 2500 bis 3000cm2
Menge: 1,000 Stk

**01.04.380 Wanddurchbruch schließen, bis 4000cm2**
Wanddurchbruch in vorbeschriebenen Mauerwerkswänden
nach erfolgter Montage der haustechnischen Leitungen
schließen, entsprechend der Brandschutzanforderung der
Wand.

Größe:  über 3000 bis 4000cm2
Menge: 1,000 Stk

**01.04.390 Wanddurchbruch schließen, bis 6000cm2**
Wanddurchbruch in vorbeschriebenen Mauerwerkswänden
nach erfolgter Montage der haustechnischen Leitungen
schließen, entsprechend der Brandschutzanforderung der
Wand.

Größe:  über 4000 bis 6000cm2
Menge: 1,000 Stk

*Hinweis*
Unterzüge / Überzüge

**01.04.400 Unterzüge / Überzüge, C30/37,Stb,glatt,**
Unterzüge / Überzüge aus Stahlbeton mit rechteckigem
Querschnitt, Oberfläche glatt, mit gefasten Kanten,
Betonwarzen und Grate abgeschliffen.

Schalung und Bewehrung in gesonderter Position.
Betongüte:  C30/37

Ausführungsort:
Unterzüge und Überzüge U-B3, B4, B5,B6
Menge: 1,000 m3

**01.04.410 Schalung, SB, Unterzüge / Überzüge**
Schalung als Sichtbetonschalung für alle
vorbeschriebenen
Unterzüge / Überzüge mit rechteckigem Querschnitt,
inkl.
Abfasen der Kanten mit gehobelten Dreikantleisten,
für sichtbar bleibende Oberflächen.

freier Querschnitt:  verschieden
Einschalhöhe: bis ca. 2,50m
Oberfläche:  Sichtbetonklasse nach DBV/ BDZ-Merkblatt
"Sichtbeton": SB 2
Menge: 8,000 m2

*Hinweis*
Decken

**01.04.420 Decken StB, C30/37, d=20 cm**
Decken aus Stahlbeton als Geschoßdecken, Oberfläche
eben
abgezogen; Schalung und Bewehrung in gesonderter
Position.

Beton:  C30/37
Deckendicke: 20 cm
Menge: 75,000 m3

**01.04.430 Schalung Decken, Sichtbeton, glatt**
Sichtbetonschalung für Massivplattendecken, glatt, aus
nichtsaugenden Schalungsplatten, mit regelmäßig
sichtbaren
Schalungsstößen und Nagelstellen, für sichtbar
bleibende
Betonflächen, inkl. Abfasen der Kanten mit gehobelten
Dreikantleisten.

Oberfläche:  Sichtbetonklasse nach DBV/ BDZ-Merkblatt
"Sichtbeton": SB 2
Einschalhöhe: bis 2,50m
Menge: 375,000 m2

**01.04.440 Deckenrandschalung, 20 cm**
Deckenrandschalung und Schalung von Deckenöffnungen
aus glatter Schalung.

Deckendicke:  20 cm
Menge: 95,000 m

**01.04.450 Deckendurchbruch herstellen, bis 700cm2**
Deckendurchbruch anlegen, herstellen, ausschalen und
mit 1 Lage G200 auf Rohdecke abkleben.
Abklebung bis zur Installation vorhalten.

Größe:  bis 700cm2
Deckenstärke: 20cm
Menge: 7,000 Stk

**01.04.460 Deckendurchbruch herstellen, bis 1500cm2**
Deckendurchbruch anlegen, herstellen, ausschalen und
mit 1 Lage G200 auf Rohdecke abkleben.
Abklebung bis zur Installation vorhalten.

Größe:  über 700cm2 bis 1500cm2
Deckenstärke: 20cm
Menge: 1,000 Stk

**01.04.470 Deckendurchbruch herstellen, bis 2000cm2**
Deckendurchbruch anlegen, herstellen, ausschalen und
mit 1 Lage G200 auf Rohdecke abkleben.
Abklebung bis zur Installation vorhalten.

Größe:  über 1500cm2 bis 2000cm2
Deckenstärke: 20cm
Menge: 1,000 Stk

**01.04.480 Deckendurchbruch herstellen, bis 2500cm2**
Deckendurchbruch anlegen, herstellen, ausschalen und
mit 1 Lage G200 auf Rohdecke abkleben.
Abklebung bis zur Installation vorhalten.

Größe:  über 2000cm2 bis 2500cm2
Deckenstärke: 20cm
Menge: 1,000 Stk

**01.04.490 Deckendurchbruch herstellen, bis 3500cm2**
Deckendurchbruch anlegen, herstellen, ausschalen und
mit 1 Lage G200 auf Rohdecke abkleben.
Abklebung bis zur Installation vorhalten.

Größe:  über 2500cm2 bis 3500cm2
Deckenstärke: 20cm
Menge: 5,000 Stk

**01.04.500 Deckendurchbruch herstellen, bis 5500cm2**
Deckendurchbruch anlegen, herstellen, ausschalen und
mit 1 Lage G200 auf Rohdecke abkleben.
Abklebung bis zur Installation vorhalten.

Größe:  über 3500cm2 bis 5500cm2
Deckenstärke: 20cm
Menge: 1,000 Stk

**01.04.510 Deckendurchbruch schließen, bis 700cm2**
Deckendurchbruch nach erfolgter haustechnischer
Installation
fachgerecht schließen.

Größe:  bis 700cm2
Deckenstärke: 20cm

Hinweis:  Leistung muss bis ca. 4 Monate nach der
Rohbauabnahme
erbracht werden.
Menge: 7,000 Stk

**01.04.520 Deckendurchbruch schließen, bis 1500cm2**
Deckendurchbruch schließen wie vor, jedoch:

Größe:  über 700cm2 bis 1500cm2
Deckenstärke: 20cm
Menge: 1,000 Stk

**01.04.530 Deckendurchbruch schließen, bis 2000cm2**
Deckendurchbruch schließen wie vor, jedoch:

Größe:  über 1500cm2 bis 2000cm2
Deckenstärke: 20cm
Menge: 1,000 Stk

**01.04.540 Deckendurchbruch schließen, bis 2500cm2**
Deckendurchbruch schließen wie vor, jedoch:

Größe:  über 2000cm2 bis 2500cm2
Deckenstärke: 20cm
Menge: 1,000 Stk

**01.04.550 Deckendurchbruch schließen, bis 3500cm2**
Deckendurchbruch schließen wie vor, jedoch:

Größe:  über 2500cm2 bis 3500cm2
Deckenstärke: 20cm
Menge: 5,000 Stk

**01.04.560 Deckendurchbruch schließen, bis 5500cm2**
Deckendurchbruch schließen wie vor, jedoch:

Größe:  über 3500cm2 bis 5500cm2
Deckenstärke: 20cm
Menge: 1,000 Stk

**01.04.570 Zulage Auflagerausbildung, B/H=14/12cm**
Zulage zur Podestherstellung für die Ausbildung eine
Auflagerkonsole für Fertigteiltreppenläufe gemäß
Statik.

Abmessung:  ca. B/H=14/12cm
Menge: 3,000 m

*Hinweis*
Sonstiges

**01.04.580 Arbeitsebene Aufzugsschacht, bis 2,60x1,70m**
Innenrüstung als Montageplattform in Aufzugschächten,
zur Aufzugsmontage und als Arbeits - und Schutzgerüst.

Rüstlage herstellen, vorhalten und im Zuge der
Aufzugsmontage ausbauen.

Höhenabstand: mind. alle 2,50 m
Grundfläche:  ca. 2,60 x 1,70 m
Menge: 1,000 Stk

*Hinweis*
Bewehrung

**01.04.590 Betonstahl, B 500 A**
Betonstabstahl oder Mattenstahl B 500 A (BSt 500 DIN
1045)
in allen Durchmessern, Längen, Ausführungen und
Abmessungen
für alle Ortbetonbauteile liefern und einbauen bzw.
verlegen.
Menge: 27,000 t

#### Abschnitt 01.05 EG bis DG

**01.05.010 Trennfugenplatte, Gebäudetrennfuge, 200 mm**
Haustrennwandplatte aus Steinwolle nach DIN EN 13162
WLZ 040 WTH sg WL(P) A1 nicht brennbar und
verrottungsfest,
Einbau nach Herstellervorschriften im Klebeverfahren
oder gedübelt.

Material :  Steinwolleplatten
Anwendungsgebiet : WTH-sg nach DIN 4108-10
WLG:  0,040 W/mK
Baustoffklasse:  A 1 nach DIN 4102
Dicke :  unterschiedlich, bis zu ca. 200 mm

Fabrikat:  HERALAN HW-O o. glw.

Einbaubereich:
Bereiche an angrenzende Nachbarbebauung Achse 2 und 9
von 50cm über Decke über  EG bis ca. +18,50
gem. Architektenschnitt B-B
Menge: 490,000 m2

**01.05.020 Minderstärke Trennfugenplatte 1cm/m2**
Minderstärken von vorbeschriebener Haustrennwandplatte.

Vor Abrechnung dieser Position ist ein Aufmaß der
Trennfugenplatten (Fläche und Stärken) anzufertigen und
vom AG freigeben zu lassen.

Je 1 cm Minderstärke pro m2 zu der in der Vorposition
ausgeschriebener Trennfugenplatte kommt diese Position
zur Anwendung.
Menge: 1,000 m2

*Hinweis*
Betonwände (innen und außen)

**01.05.030 Betonwände C30/37,Stb, D=30cm**
Betonwände (Innen- und Außenwand) aus Stahlbeton,
Oberfläche glatt, mit gefasten Kanten, Betonwarzen
und Grate abgeschliffen.

Schalung und Bewehrung in gesonderter Position.
Betongüte:  C30/37
Wandstärke:  bis 30cm
Menge: 170,000 m3

**01.05.040 Randschalung Öffnungen,d<=30cm**
Randschalung für Öffnungen und Aussparungen,
rechteckig,
für Fenster, Türen, Nischen u. ä. in Beton- und
Stb.-Wänden,
Kanten umlaufend, beidseitig gefast einschl. innerer
Aussteifung
der Öffnungen.

Wandstärke:  bis 30 cm
Schalungsoberfläche: glatt
Menge: 280,000 m

**01.05.050 Schalung, Wände, einhäuptig, H=3,80**
Schalung für Wände, einhäuptig. Einzurechnen sind u. A.
Stützböcke, Anker, Absteifungen und Widerlager.
Schalungshöhe:  ca. 3,80m
Oberfläche:  Sichtbetonklasse nach DBV/ BDZ-Merkblatt
"Sichtbeton": SB 2

Ausführungsort:
Wand an direkter Nachbarbebauung Achse 1
Menge: 50,000 m2

**01.05.060 Schalung,glatt,Wände,2-häuptig**
Schalung für Stb.-Wände, 2-häuptig, aus nichtsaugenden
Schalungsplatten mit regelmäßigen Stößen und
Nagelstellen
einschl. Abfasen der Kanten mit Dreikantleisten.
Schalungssystem mit Aluminiumrahmen und Melaminharz-
oder Stahlplattenfüllung.

Schalungshöhe: bis 3,00m
Schalungsoberfläche: glatt ohne Sichtbetonanforderungen
Menge: 1520,000 m2

**01.05.070 Kernbohrung herstellen, D=16,5cm**
Kernbohrung in Massivwand (Beton / Mauerwerk) anlegen,
herstellen und Bohrkern entsorgen.

Wandstärke:  20cm
Bohrdurchmesse: 16,5cm
Menge: 80,000 Stck

**01.05.080 Wandschlitz in Beton, Schalung, B/T ca. 30/7cm**
Wandschlitz in Beton, durch Einlegen in die Schalung,
horizontal und vertikal.

Zweck: Unterputzinstallationen
Vorleistung: Wand-/Deckenschalung
Folgeleistung: TGA-Installation und Schließen
Schlitzquerschnitt: B/T bis ca. 30/7cm
Menge: 20,000 m

**01.05.090 Wanddurchbruch, Stb-Wände, Ortbeton, <600cm2**
Wanddurchbruch in Stb.-Wänden ohne nachträglichen
Verschluss der Öffnung.

Leistungsumfang:
- Anlegen Öffnung
- Schalung
- Auswechselung/Anpassen Bewehrung
- Ausschalen

Leibungstiefe: 20 cm
Querschnitt: < 600 cm2 Ansichtsfläche
Kanten: Dreikantleisten, geschrägt
Einbau in: Ortbetonwand EG
Menge: 1,000 Stck

**01.05.100 Wanddurchbruch, Stb-Wände, Ortbeton, 2400cm2**
Wanddurchbruch in Stb.-Wänden ohne nachträglichen
Verschluss der Öffnung wie vor, jedoch:

Querschnitt: ca. 2400 cm2 Ansichtsfläche
Einbau in: Ortbetonwand EG
Menge: 1,000 Stck

**01.05.110 Wandaussparung in Beton, Schalung, 45/35/7cm**
Wandaussparung in Beton, durch Einlegen in die
Schalung.

Zweck: Unterputzinstallationen
Vorleistung: Wand-/Deckenschalung
Folgeleistung: TGA-Installation und Schließen
Wandaussparung: bis ca. 45/35/7cm
Menge: 12,000 Stck

**01.05.120 Kernbohrung in Stahlbetonwand, DN16cm, t=20cm**
Kernbohrung in der Wand d=20cm aus Stahlbeton DN 160mm
Einschließlich der Stahlschnitte.
Bohrkern lösen, in Container verbringen und entsorgen.

Einbauort: Außenwände Erdgeschoss
Menge: 11,000 Stk

**01.05.130 Kernbohrung in Mauerwerkswand, DN16cm, t=20cm**
Kernbohrung in der Wand d=20cm aus Mauerwerk DN 160mm
Bohrkern lösen, in Container verbringen und entsorgen.

Einbauort: Außenwände Obergeschosse
Menge: 60,000 Stk

*Hinweis*
Mauerarbeiten

**01.05.140 Maueranschlußschienen,HTA 28/15**
Maueranschlussschienen zur Verankerung von
Mauerwerkswänden an Stb.-Bauteilen, in verzinkter
Ausführung mit Vollschaumfüllung liefern und senkrecht
an der Wandschalung befestigen inkl. Entfernen der
Schaumfüllung inkl. 4 Stk./lfdm Anschlussanker
in feuerverzinkter Ausführung.

Fabrikat: HALFEN-DEHA o. glw.
Profil: HTA 28/15
Maueranker:  ML 180
Menge: 150,000 m

**01.05.150 Kalksandstein KS-XL 20-2.0 / DM, d=24cm**
Mauerwerk aus Kalksandstein nach DIN 106 und DIN EN
771-2,
Verarbeitung nach DIN 1053-1 bzw. EN 1996.

Die Position beinhaltet das saubere Mauern und
Schneiden von Steinen.

Steinart: KS-XL 20-2.0 / DM
Mörtelart: Dünnbettmörtel
Wanddicke: 24 cm

Ausführungsort: Innenwände
Menge: 1120,000 m2

**01.05.160 Kalksandstein KS-XL 20-2.0 / DM, d=20cm**
Mauerwerk aus Kalksandstein nach DIN 106 und DIN EN
771-2,
Verarbeitung nach DIN 1053-1 bzw. EN 1996.

Die Position beinhaltet das saubere Mauern und
Schneiden von Steinen.

Steinart: KS-XL 20-2.0 / DM
Mörtelart: Dünnbettmörtel
Wanddicke: 20 cm

Ausführungsort: Außenwände
Menge: 840,000 m2

**01.05.170 Zulage für nicht rechtwinklige Wandecken**
Zulage für das Herstellen von nicht rechtwinkligen
Wandecken beim vorbeschriebenen 20er KS-Mauerwerk.
Menge: 35,000 m

**01.05.180 Zulage Ausgleichsschicht/Kimmschicht, 24 cm**
Zulage für Höhenausgleich und Wärmeschutz am Wandfuß
der KS--XL 20-2.0 - Wand, aus KS-ISO-Kimmsteinen,
Vollsteine nach DIN V 106-1, versetzt in Normalmörtel
der Mörtelgruppe III.

Mauerwerksdicke:  24 cm
Höhe:  ca. 11,3 cm
Wärmeleitfähigkeit:  0,33 W/mK
Druckfestigkeitsklasse: nach Erfordernis

Einbauort:  EG
Menge: 33,000 m

**01.05.190 Zulage Ausgleichsschicht/Kimmschicht, 20 cm**
Zulage für Höhenausgleich und Wärmeschutz am
Wandfuß wie vor, jedoch:

Mauerwerksdicke:  20 cm
Einbauort:  EG
Menge: 19,000 m

**01.05.200 Querschnittsabdichtung G200DD,d=24cm**
Waagerechte Abdichtung gegen Bodenfeuchte in/unter
Mauerwerkswänden, DIN 18195-4, Auflagerflächen
mit Mörtel MG III abgleichen, Abdichtung einlagig lose,
aus Bitumen-Dachdichtungsbahnen nach DIN 52130
mit Glas- gewebeeinlage 200 g/m2, Stoßüberdeckung
mind. 10 cm

Abdichtung: G 200 DD, besandet
Wanddicke:  bis 24 cm

Einbauort:  EG
Menge: 52,000 m

**01.05.210 Fenster-/Türöffnung herst., d=24cm**
Öffnung für Fenster, Türen, Nischen u. ä. beim
Aufmauern anlegen.

Wanddicke:  24 cm
Menge: 70,000 m2

**01.05.220 Fenster-/Türöffnung herst., d=20cm**
Öffnung für Fenster, Türen, Nischen u. ä. beim
Aufmauern
anlegen wie vor, jedoch:

Wanddicke:  20 cm
Menge: 370,000 m2

**01.05.230 Fertigteilsturz, KS, LB 1,01m, d=24cm**
Öffnungen im Mauerwerk mit Fertigteilsturz aus
bewehrten
KS-Formsteinen / KS-U-Schalen mit Betonfüllung
überdecken.

Lichte Breite: 1,01m
Wanddicke:  24,0 cm
Menge: 26,000 Stk

**01.05.240 Fertigteilsturz, KS, LB 0,885m, d=24cm**
Öffnungen im Mauerwerk mit Fertigteilsturz aus
bewehrten
KS-Formsteinen / KS-U-Schalen mit Betonfüllung
überdecken.

Lichte Breite: 0,885m
Wanddicke:  24,0 cm
Menge: 5,000 Stk

**01.05.250 Wanddurchbruch herstellen, bis 700cm2**
Wanddurchbruch in vorbeschriebenen Mauerwerkswänden
gemäß Architektenplanung anlegen und herstellen.

Größe:  bis 700cm2
Menge: 50,000 Stk

**01.05.260 Wanddurchbruch herstellen, bis 1500cm2**
Wanddurchbruch in vorbeschriebenen Mauerwerkswänden
gemäß Architektenplanung anlegen und herstellen.

Größe:  über 700 bis 1500cm2
Menge: 10,000 Stk

**01.05.270 Wanddurchbruch herstellen, bis 2000cm2**
Wanddurchbruch in vorbeschriebenen Mauerwerkswänden
gemäß Architektenplanung anlegen und herstellen.

Größe:  über 1500 bis 2000cm2
Menge: 10,000 Stk

**01.05.280 Wanddurchbruch herstellen, bis 2500cm2**
Wanddurchbruch in vorbeschriebenen Mauerwerkswänden
gemäß Architektenplanung anlegen und herstellen.

Größe:  über 2000 bis 2500cm2
Menge: 8,000 Stk

**01.05.290 Wanddurchbruch herstellen, bis 3000cm2**
Wanddurchbruch in vorbeschriebenen Mauerwerkswänden
gemäß Architektenplanung anlegen und herstellen.

Größe:  über 2500 bis 3000cm2
Menge: 6,000 Stk

**01.05.300 Wanddurchbruch herstellen, bis 4000cm2**
Wanddurchbruch in vorbeschriebenen Mauerwerkswänden
gemäß Architektenplanung anlegen und herstellen.

Größe:  über 3000 bis 4000cm2
Menge: 5,000 Stk

**01.05.310 Wanddurchbruch herstellen, bis 6000cm2**
Wanddurchbruch in vorbeschriebenen Mauerwerkswänden
gemäß Architektenplanung anlegen und herstellen.

Größe:  über 4000 bis 6000cm2
Menge: 2,000 Stk

**01.05.320 Wanddurchbruch schließen, bis 700cm2**
Wanddurchbruch in vorbeschriebenen Mauerwerkswänden
nach erfolgter Montage der haustechnischen Leitungen
schließen, entsprechend der Brandschutzanforderung der
Wand.

Größe:  bis 700cm2
Menge: 50,000 Stk

**01.05.330 Wanddurchbruch schließen, bis 1500cm2**
Wanddurchbruch in vorbeschriebenen Mauerwerkswänden
nach erfolgter Montage der haustechnischen Leitungen
schließen, entsprechend der Brandschutzanforderung der
Wand.

Größe:  über 700 bis 1500cm2
Menge: 10,000 Stk

**01.05.340 Wanddurchbruch schließen, bis 2000cm2**
Wanddurchbruch in vorbeschriebenen Mauerwerkswänden
nach erfolgter Montage der haustechnischen Leitungen
schließen, entsprechend der Brandschutzanforderung der
Wand..

Größe:  über 1500 bis 2000cm2
Menge: 10,000 Stk

**01.05.350 Wanddurchbruch schließen, bis 2500cm2**
Wanddurchbruch in vorbeschriebenen Mauerwerkswänden
nach erfolgter Montage der haustechnischen Leitungen
schließen, entsprechend der Brandschutzanforderung der
Wand.

Größe:  über 2000 bis 2500cm2
Menge: 8,000 Stk

**01.05.360 Wanddurchbruch schließen, bis 3000cm2**
Wanddurchbruch in vorbeschriebenen Mauerwerkswänden
nach erfolgter Montage der haustechnischen Leitungen
schließen, entsprechend der Brandschutzanforderung der
Wand.

Größe:  über 2500 bis 3000cm2
Menge: 6,000 Stk

**01.05.370 Wanddurchbruch schließen, bis 4000cm2**
Wanddurchbruch in vorbeschriebenen Mauerwerkswänden
nach erfolgter Montage der haustechnischen Leitungen
schließen, entsprechend der Brandschutzanforderung der
Wand.

Größe:  über 3000 bis 4000cm2
Menge: 5,000 Stk

**01.05.380 Wanddurchbruch schließen, bis 6000cm2**
Wanddurchbruch in vorbeschriebenen Mauerwerkswänden
nach erfolgter Montage der haustechnischen Leitungen
schließen, entsprechend der Brandschutzanforderung der
Wand.

Größe:  über 4000 bis 6000cm2
Menge: 2,000 Stk

*Hinweis*
Unterzüge / Überzüge

**01.05.390 Unterzüge / Überzüge, C30/37,Stb,glatt,**
Unterzüge / Überzüge aus Stahlbeton mit rechteckigem
Querschnitt, Oberfläche glatt, mit gefasten Kanten
Betonwarzen und Grate abgeschliffen.

Schalung und Bewehrung in gesonderter Position.
Betongüte:  C30/37
Ausführungsort:
- EG Achse C/1-3 und A/1-3
- DG Attika und Aufkantungen
Menge: 13,000 m3

**01.05.400 Schalung, SB, Unterzüge / Überzüge**
Schalung als Sichtbetonschalung für alle
vorbeschriebenen
Unterzüge / Überzüge mit rechteckigem Querschnitt,
inkl.
Abfasen der Kanten mit gehobelten Dreikantleisten,
für sichtbar bleibende Oberflächen.

freier Querschnitt:  verschieden
Einschalhöhe: bis ca. 2,50m
Menge: 130,000 m2

*Hinweis*
Decken

**01.05.410 Filigrandecken C30/37,d=5+15cm**
Stahlbetondecken als teilelementierte Decken
(Filigrandecken), bestehend aus Elementtafeln und
Passstücken, inkl. dem Anfertigen von
Ausführungsplänen, dem Anlegen von erforderlichen
Aussparungen und der Montage.

Leistung inkl. Deckenbeton sowie der notwendigen
Unterstützungen; inkl. Verspachtelung der
Stoßfugen an der
Unterseite der Elementtafeln in Sichtbetonqualität
SB2.

Bewehrung für Deckenbeton, Stoßfugenüberdeckung und
Elementtafeln (Gitterträger) in gesonderter Position.

Betongüte:  C30/37
Elementdicke:  ca. 5 cm
Oberfläche:  Sichtbeton 2
Betondicke:  ca. 15 cm
Plattendicke:  20 cm

Sichtbetonklasse nach DBV/BDZ-Merkblatt "Sichtbeton"
Menge: 2580,000 m2

**01.05.420 Deckenrandschalung, 20 cm**
Deckenrandschalung und Schalung von Deckenöffnungen
aus glatter Schalung.

Deckendicke:  20 cm
Menge: 540,000 m

**01.05.430 Zulage für nicht rechtwinkligen Schalungsstoß**
Zulage für das Herstellen von nicht rechtwinkligen
Schalungsstößen der Deckenrandschalung.
Menge: 12,000 Stck

**01.05.440 Zulage Auflagerausbildung, B/H=14/12cm**
Zulage zur Podestherstellung für die Ausbildung einer
Auflagerkonsole für Fertigteiltreppenläufe gemäß
Statik.

Abmessung:  ca. B/H=14/12cm
Menge: 11,000 m

**01.05.450 Deckendurchbruch herstellen, bis 700cm2**
Deckendurchbruch anlegen, herstellen, ausschalen und
mit 1 Lage G200 auf Rohdecke abkleben.
Abklebung bis zur Installation vorhalten.

Größe:  bis 700cm2
Deckenstärke: 20cm
Menge: 50,000 Stk

**01.05.460 Deckendurchbruch herstellen, bis 1500cm2**
Deckendurchbruch anlegen, herstellen, ausschalen und
mit 1 Lage G200 auf Rohdecke abkleben.
Abklebung bis zur Installation vorhalten.

Größe:  über 700cm2 bis 1500cm2
Deckenstärke: 20cm
Menge: 15,000 Stk

**01.05.470 Deckendurchbruch herstellen, bis 2000cm2**
Deckendurchbruch anlegen, herstellen, ausschalen und
mit 1 Lage G200 auf Rohdecke abkleben.
Abklebung bis zur Installation vorhalten.

Größe:  über 1500cm2 bis 2000cm2
Deckenstärke: 20cm
Menge: 15,000 Stk

**01.05.480 Deckendurchbruch herstellen, bis 2500cm2**
Deckendurchbruch anlegen, herstellen, ausschalen und
mit 1 Lage G200 auf Rohdecke abkleben.
Abklebung bis zur Installation vorhalten.

Größe:  über 2000cm2 bis 2500cm2
Deckenstärke: 20cm
Menge: 15,000 Stk

**01.05.490 Deckendurchbruch herstellen, bis 3500cm2**
Deckendurchbruch anlegen, herstellen, ausschalen und
mit 1 Lage G200 auf Rohdecke abkleben.
Abklebung bis zur Installation vorhalten.

Größe:  über 2500cm2 bis 3500cm2
Deckenstärke: 20cm
Menge: 30,000 Stk

**01.05.500 Deckendurchbruch herstellen, bis 5500cm2**
Deckendurchbruch anlegen, herstellen, ausschalen und
mit 1 Lage G200 auf Rohdecke abkleben.
Abklebung bis zur Installation vorhalten.

Größe:  über 3500cm2 bis 5500cm2
Deckenstärke: 20cm
Menge: 15,000 Stk

**01.05.510 Deckendurchbruch schließen, bis 700cm2**
Deckendurchbruch nach erfolgter haustechnischer
Installation fachgerecht schließen.

Größe:  bis 700cm2
Deckenstärke: 20cm

Hinweis:
Leistung muss bis ca. 4 Monate nach
der Rohbauabnahme erbracht werden.
Menge: 50,000 Stk

**01.05.520 Deckendurchbruch schließen, bis 1500cm2**
Deckendurchbruch schließen wie vor, jedoch:

Größe:  über 700cm2 bis 1500cm2
Deckenstärke: 20cm
Menge: 15,000 Stk

**01.05.530 Deckendurchbruch schließen, bis 2000cm2**
Deckendurchbruch schließen wie vor, jedoch:

Größe:  über 1500cm2 bis 2000cm2
Deckenstärke: 20cm
Menge: 15,000 Stk

**01.05.540 Deckendurchbruch schließen, bis 2500cm2**
Deckendurchbruch schließen wie vor, jedoch:

Größe:  über 2000cm2 bis 2500cm2
Deckenstärke: 20cm
Menge: 15,000 Stk

**01.05.550 Deckendurchbruch schließen, bis 3500cm2**
Deckendurchbruch schließen wie vor, jedoch:

Größe:  über 2500cm2 bis 3500cm2
Deckenstärke: 20cm
Menge: 30,000 Stk

**01.05.560 Deckendurchbruch schließen, bis 5500cm2**
Deckendurchbruch schließen wie vor, jedoch:

Größe:  über 3500cm2 bis 5500cm2
Deckenstärke: 20cm
Menge: 15,000 Stk

*Hinweis*
Arbeitsebenen Aufzugsschacht

**01.05.570 Arbeitsebene Aufzugsschacht, bis 2,60x1,70m**
Innenrüstung als Montageplattform in Aufzugschächten,
zur Aufzugsmontage und als Arbeits - und Schutzgerüst.

Rüstlage herstellen, vorhalten und im Zuge der
Aufzugsmontage ausbauen.

Höhenabstand: mind. alle 2,50 m
Grundfläche:  ca. 2,60 x 1,70 m
Menge: 7,000 Stk

*Hinweis*
Einbauteile für Aufzüge

**01.05.580 Ankerschienen 40/22, L=550mm einbauen**
Bauseits vom Aufzugsmonteur gelieferte Ankerschienen
gemäß Aufzugsplanung einbauen.

Ankerschiene:  40/22mm
Länge:  550mm
Menge: 30,000 Stck

**01.05.590 Ankerschienen 40/22, L=1550mm einbauen**
Bauseits vom Aufzugsmonteur gelieferte Ankerschienen
gemäß Aufzugsplanung einbauen.

Ankerschiene:  40/22mm
Länge:  1550mm
Menge: 15,000 Stk

**01.05.600 Lastschlaufe im Schachtkopf einbauen**
Bauseits vom Aufzugsmonteur gelieferte Lastschlaufe
im Schachtkopf gemäß Aufzugsplanung einbauen.

Die einzubauende Lastschlaufe muss 140mm
(-0mm / +5mm) im Beton liegen.

Beim Ausschalen der Decke Lastschlaufe herausziehen.

Bewehrung so anpassen, dass die Seilschlaufen senkrecht
im Beton stehen.

Die Bewehrungseisen können an den Seilschlaufen
vorbei oder hindurch geführt werden.
Menge: 1,000 Stk

*Hinweis*
Bewehrung

**01.05.610 Betonstahl, B 500 A**
Betonstabstahl oder Mattenstahl B 500 A (BSt 500 DIN
1045)
in allen Durchmessern, Längen, Ausführungen und
Abmessungen
für alle Ortbetonbauteile liefern und einbauen bzw.
verlegen.
Menge: 170,000 t

#### Abschnitt 01.06 Fertigteiltreppenläufe

*Hinweis*
Grundlagen der Ausschreibung:

Statik vom 31.05.2022:
- Seite 738 (L-1) bis 754 (L-59)
- Positionspläne UG bis DG

Architektendetail:
- ...9800 bis ...9811

Architektenschnitt B-B

**01.06.010 Treppe, 16 Stg., B=1,02m, Typ 1, L=5,305m**
Treppenlauf aus Beton, einläufig, gerade,
mit Stufenaufsattlungen, gemäß Statik und
Architektenplanung herstellen, liefern und montieren.

Inklusive Lieferung und Einbau der Einbauteile für die
Treppengeländer gemäß Statik.
Die Fertigteilbewehrung ist einzurechnen.
Inkl. dem Anfertigen von Ausführungsplänen.

Folgeleistung: Betonwerksteinbelag
Auftritte: 6 Steigungen
Steigungsverhältnis: 17,50x28 cm
Laufbreite: 102 cm
Laufplattendicke: ca. 18 cm
Länge: ca. 530 cm
Betongüte: C30/37
Expositionsklasse: XC1
Brandschutz: F90-A/R90
(DIN 4102 bzw. EN 13501)
Aufhängung: schalltechnisch getrennt
Untersicht: SB3
Wangen: SB3
Tritt-/Setzstufe: rau, für bauseitigen Belag
Kanten unterseitig: durch Dreikantleisten gebrochen
Kanten oberseitig: scharfkantige Stufenvorderkante

Einbauort: Sohle bis EG
Menge: 1,000 Stck

**01.06.020 Treppe, 17 Stg., B=1,02m, Typ 2, L=5,615m**
Treppenlauf aus Beton, einläufig, gerade wie vor,
jedoch:

Auftritte:  17 Stück
Länge: ca. 561 cm

Einbauort:  Obergeschosse
Menge: 5,000 Stck

**01.06.030 Trittschall-Trennung, Tronsole Typ B, L=1,02m**
Trittschalldämmelement, Tronsole, mit Elastomerlager
und
integrierten Seitendämmstreifen zur trittschall
technischen
Trennung zwischen Fertigteil-Treppenlauf und
Bodenplatte,
liefern und verlegen.

Fabrikat : Typ B-V2-L1000-B350 (Fa Schöck oder glw.)
Treppenfußbreite: 75cm

siehe: Schnitt B-B
Menge: 1,000 Stck

**01.06.040 Trittschall-Trennung, Tronsole Typ F, L=1,02m**
Trittschalldämmelement, Tronsole, mit Elastomerlager
und integrierten Seitendämmstreifen zur trittschall
technischen
Trennung zwischen Fertigteil-Treppenlauf und Podest,
liefern und verlegen.

Fabrikat : Typ F-V2-L1000 (Fa Schöck oder glw.)

Detail: 9803
Menge: 11,000 Stck

#### Abschnitt 01.07 Fertigteilbalkone un Fertigteilvordach

*Hinweis*
Grundlagen der Ausschreibung:

Statik vom 31.05.2022:
- ab Seite 757 (M-2) bis 795 (M-500)
- Positionspläne EG bis DG

Architektendetail:
- ...9900 (Balkone und Vordach)
- ...9919, 21, 22, 23 (Balkone)
- ...9940, 41, 47, 48 (Vordach)

*Hinweis*
Hinweis aus Statik Seite 757 (M-2)

Alle auskragenden Balkonplatten sind thermisch zu
dämmen oder mittels Isokörbe vom Warmbereich zu
trennen. Beachte ggf. Deckenüberhöhung infolge
Isokorbanschluss und konstruktive Details aus der
jeweiligen Zulassung. Alle Einspannbewehrungen sind
über den gewählten Isokorb in die angrenzende
Geschossdecke zu verankern!
Die zu verankernde Zulagebewehrung entspricht genau den
Bewehrungen aus dem Isokorb!
Auch erf. bauseitig Bewehrungen gemäß Angabe
Herstellerkatalog. Die Mindesthöhe muss in der
Balkonplatte und der angrenzenden Geschossdecke an
jeder Stelle gewährleistet sein! (Beachte hierbei auch
das oberseitige Gefälle!) Hierbei sind in den
Geschossdecken die erf. Bewehrungszulagen zuzulegen und
ausreichend zu verankern! Die Zulagen richten sich nach
der Bewehrung aus dem gewählten Isokorb!
Auftretende Deckenversprünge sind rahmenartig zu
bewehren!

*Hinweis*
Fertigteilbalkonplatten bzw. Fertigteilvordach aus
Stahlbeton,auskragend, einseitig eingespannt, im
Grundriss rechteckig,gemäß Architektenplanung
herstellen, inkl. dem Anfertigen vonAusführungsplänen
und dem Anlegen von erforderlichen Aussparungen
liefern und montieren als komplette Leistung, u. A. wie
folgt:

Trittflächen mit ca. 2% Gefälle.
Integrierte Rinne mit Quergefälle.

Inklusive LORO-X Balkondirektablauf mit Glocke und
Sieb,  DN 70, Serie I, Art.Nr. 16373.070X für den
direkten Einbau in Balkonplatten (Detail 9923).

Inklusive Notentwässerung; DN 50, mit 0,5 % Gefälle für
den direkten Einbau in Balkonplatten (Detail 9922).

Die Fertigteilbewehrung ist einzurechnen. Isokörbe sind
gesondert ausgeschrieben.

Sichtbetonklasse nach DBV/BDZ-Merkblatt "Sichtbeton"
Betongüte:  C30/37
Expositionsklasse: XC4, XC3
Plattendicke:  mind. 20 cm
Oberflächen:  alle sichtbaren Oberflächen glatt
geschalt
als Sichtbeton SB2
Brandschutz:  F90-A
Auflager:  schallentkoppelt in Stb.-Wand,
wärmetechnisch getrennt mit ISO Korb
Aufkantung: 4-seitig umlaufend (siehe Detail 9900)
Balkonauslauf: integriert, zum außerhalb der
Fertigteilplatte vorgesehenen bauseitigen Anschluss
an die Regenentwässerung

Hinweis:  Die Platten sind mit 1% Überhöhung
einzubauen.

**01.07.010 Fertigteilbalkon, L/B=3,59/1,50m**
Fertigteilbalkon gemäß vorstehender
Ausführungsbeschreibung
herstellen, liefern und montieren.

Form: rechteckig
Montage: einseitig mit Schöck-Isokorb angehängt
(Isokorb gesondert ausgeschrieben)
Abmessung: ca. L/B=3,59/1,50m = 5,40m2
gem. Detail 9900: DT-9910_1

Einbauort: Achse C, ab Decke über EG bis Decke über 4.
OG
Menge: 15,000 Stck

**01.07.020 Fertigteilbalkon, L/B=5,39/1,50m**
Fertigteilbalkon gemäß vorstehender
Ausführungsbeschreibung
herstellen, liefern und montieren wie vor, jedoch:

Abmessung: ca. L/B=5,39/1,50m = 8,00m2
gem. Detail 9900: DT-9910_2

Einbauort: Achse A, ab Decke über EG bis Decke über 4.
OG
Menge: 10,000 Stck

**01.07.030 Isokorb K-M4-V1-REI120-CV35-X120-H200-6.0**
Isokörbe gemäß Statik liefern und mit vorbeschriebenen
Balkonplatten montieren.

gem. Statik:  Seite 762 (M-102)
Produkt:  Schöck-Isokorb (o.glw.)
K-M4-V1-REI120-CV35-X120-H200-6.0
Einzellängen: 15 x 3,59m und 10 x 5,39m
Menge: 110,000 m

**01.07.040 Fertigteilvordach, L/B=6,37/1,50m**
Fertigteilvordach sinngemäß wie in vorstehender
Ausführungsbeschreibung beschrieben, herstellen,
liefern und montieren.

Form: rechteckig
Montage: einseitig mit Schöck-Isokorb angehängt
(Isokorb gesondert ausgeschrieben)
Abmessung: ca. L/B=6,37/1,50m = 9,60m2
gem. Detail 9900: DT-9910_3

Einbauort: Achse A/5, Decke über EG

Hinweis (Statik Seite 777 bzw. M-117):
Das Vordach wird in die Geschossdecke E-D1 und in Wand
die W-23 eingespannt!
Die Isokörbe (nachfolgend ausgeschrieben) hierfür sind
unterschiedlich!
Menge: 1,000 Stck

**01.07.050 Isokorb K-M3-V1-REI120-CV35-X120-H200**
Isokörbe gemäß Statik liefern und mit vorbeschriebenem
Vordach montieren.

gem. Statik:  Seite 788 (M-128)
Produkt:  Schöck-Isokorb (o. glw.)
Isokorb® XT Typ
K-M3-V1-REI120-CV35-X120-H200-6.0
Menge: 2,000 m

**01.07.060 Isokorb K-O-M1-V1-REI120-CV35-LR145-X120-H200-7.0**
Isokörbe gemäß Statik liefern und mit vorbeschriebenem
Vordach montieren.

gem. Statik:  Seite 791 (M-131)
Produkt: Schöck-Isokorb (o. glw.)
Isokorb® XT Typ
K-O-M1-V1-REI120-CV35-LR145-X120-H200-7.0
Menge: 4,400 m

#### Abschnitt 01.08 Lichtschächte

**01.08.010 Lichtschacht, ca. 160/65/120cm**
Kunststoff- Lichtschacht weiß, mit Einbruchsicherung
und
Gitterrost gemäß Architektenplanung liefern und
einbauen.

Gitterrost:  MW 30/10 verzinkt auf Winkelrahmen
mit Entnahmesicherung
Größe:  B/T/H ca. 160/65/120cm
Detail:  9115, 9116, 9117

Kunststofflichtschacht: Leitfabrikat: Meamultinorm

Angebotenes Produkt:
'
..........................................'
vom Bieter einzutragen
Menge: 6,000 Stck

#### Abschnitt 01.09 Stundenlohnarbeiten

**01.09.010 Stundensatz Facharbeiter**
*** Bedarfsposition ohne GB
Arbeiten, welche nicht in den Positionen erfasst sind
und
gegen Nachweis zur Ausführung kommen: Facharbeiter

Stundenlohnarbeiten müssen vor Ausführung durch die
Bauleitung angeordnet werden!
Menge: 20,000 h

**01.09.020 Stundensatz Helfer**
*** Bedarfsposition ohne GB
Arbeiten, welche nicht in den Positionen erfasst sind
und
gegen Nachweis zur Ausführung kommen: Helfer

Stundenlohnarbeiten müssen vor Ausführung durch die
Bauleitung angeordnet werden!
Menge: 20,000 h

USt %: 19,00
